# A59, Fachlos 4, Verkehrsführung, km 12,1-0,0 FR Ddf
Angebotsaufforderung (GAEB 90, DA83)
Währung: EUR
Auftraggeber: Autobahn GmbH des Bundes

## Fachlos, Verkehrsführung,BPH IIa FR D'do
Datum: 09.06.26

### Abschnitt 00 Baustelleneinrichtung

#### Unterabschnitt 00.00 Baustelleneinrichtung

**00.00.0001 Baustelle einrichten**
Geräte, Werkzeuge und sonstige Betriebsmittel, die zur
vertragsgemäßen Ausführung der Bauleistungen
erforderlich sind, auf die Baustelle bringen,
bereitstellen und - soweit der Geräteeinsatz nicht
gesondert vergütet wird - betriebsfertig aufstellen
einschl. der dafür notwendigen Arbeiten. Die
erforderlichen festen Anlagen herstellen.
Baubüros, Unterkünfte, Werkstätten, Lagerschuppen und
dgl., soweit erforderlich, antransportieren, aufbauen
und einrichten.
Strom-, Wasser-, Fernsprechanschluss sowie
Entsorgungseinrichtungen und dgl. für die Baustelle,
soweit erforderlich, herstellen.
Bei Bedarf Lagerplätze, sonstige Platzbefestigungen und
Wege im Baustellenbereich anlegen.
Oberbodenarbeiten einschl. Beseitigen von Aufwuchs für
die Baustelleneinrichtung, soweit erforderlich,
ausführen.
Flächen beschaffen, sofern die vom AG zur Verfügung
gestellten nicht ausreichen.
Kosten für Vorhalten, Unterhalten und Betreiben der
Geräte, Anlagen und Einrichtungen einschl. Mieten,
Pacht, Gebühren und dgl. werden gesondert vergütet.
Soweit nicht für bestimmte Leistungen für das
Einrichten der Baustelle gesonderte Positionen im
Leistungsverzeichnis enthalten sind, gilt die Pauschale
- für alle Leistungen sämtlicher Abschnitte des
  Leistungsverzeichnisses
- Zufahrt zur Baustelle vorhanden.
Menge: 1,000 Psch

**00.00.0002 Baustelleneinrichtung vorhalten**
Geräte, Werkzeuge und sonstige Betriebsmittel, die zur
vertragsgemäßen Ausführung der Bauleistungen
erforderlich und nicht in gesonderte
Leistungspositionen einzurechnen sind, sowie Baubüros,
Unterkünfte, Werkstätten, Lagerschuppen, und dgl.
soweit erforderlich Vorhalten, Unterhalten und
Betreiben.
Mieten, Pacht, Gebühren und dgl. sind ebenfalls mit
dieser Position abgegolten.
Bei einer Abrechnung nach Tagen, handelt es sich um
Kalendertage.
Soweit nicht für bestimmte Leistungen für das
Vorhalten, Unterhalten und Betreiben der Baustelle
gesonderte Positionen im Leistungsverzeichnis enthalten
sind, gilt diese Position
 - für alle Leistungen sämtlicher Abschnitte des
  Leistungsverzeichnisses.
Menge: 263,000 d

**00.00.0003 zus. Baustelleneinrichtung vorh.**
Wie vor. OZ, jedoch nur für evtl. Bauzeitverlängerung.
Menge: 14,000 d

**00.00.0004 Baustelle räumen Sämtl. LV-Abschn.**
StL-Nr. 21910111201
Baustelle von allen Geräten, Anlagen, Einrichtungen und
dgl. räumen. Benutzte Flächen und Wege entsprechend dem
ursprünglichen Zustand herrichten. Soweit nicht für
bestimmte Leistungen für das Räumen der Baustelle gesonderte Positionen im Leistungsverzeichnis enthalten
sind, gilt die Pauschale
für alle Leistungen sämtlicher Abschnitte des Leistungsverzeichnisses.
Menge: 1,000 Psch
Zuordnung: 101

*Hinweis*
Vorübergehende Verkehrssicherungsmaßnahmen zum Auf-,
Ab- und Umbau von Verkehrsführungen sowie deren Wartung
durch den AN durchführen und das Einholen der VAO inkl.
Gebühren sind in entsprechende Leistungspositionen
einrechnen.

### Abschnitt 01 Verkehrsführung

#### Unterabschnitt 01.00 Verkehrsführung

**01.00.0001 Verkehrszeichenpläne herstellen**
Hier verrechnet der AN den Aufwand für das Herstellen
der Verkehrszeichenpläne sowie die Übergabe vor
Baubeginn zur Genehmigung durch den AG.
Abstimmung mit dem AG bzw. zuständigen Ämtern/
Behörden/ Stellen führen.
Einschließlich der Darstellung/ Anordnung ggf.
erforderlicher Zwischenphasen im Bereich von
Beschleunigungs- und Verzögerungsspuren.
Zeichenpläne auf Grundlage der RSA 21 und gem. Anlagen,
siehe auch BB 3.2.
Für alle Baustellen und -abschnitte der Hauptlose 1 und
2 der FR Düsseldorf sowie TSE auf FR Leverkusen in
Teilabschnitten bzw. Teilphasen.
A59, FR Leverkusen, km 0,000 - 12,100 und
FR Düsseldorf, km 12,100 - 0,000.
Menge: 1,000 Psch

*Hinweis*
Richtungssperrung - Nordabschnitt.

**01.00.0002 Verkehrsf. herst. Phase IIa/1**
Einrichtung zur Verkehrsführung nach RSA 21 und
ähnlichen Anlagen (Bauphase IIa/1) zwischen der AS
Garath und dem AD D´dorf-Süd, unter Aufrechterhaltung
des Verkehrs aufbringen, aufstellen,montieren, usw.,
sowie umbauen.
Die Einrichtung geht später wieder in AN-Eigentum über.
Ersatz zerstörter und/ oder abhanden gekommener Teile
der Einrichtung werden nicht besonders berechnet.
Verkehrszeichen/ Schilder etc. ggf. durch Rückschnitt
des Bewuchses sichtbar aufstellen.
Unterhalten/ Aufnehmen wird nach gesonderter OZ
abgerechnet.
Einschließlich der Umleitungsbeschilderung.
Gelb-Markierungen werden gesondert vergütet.
Siehe auch 3.1 und 3.2 der Baubeschreibung.
Ausführung nach Verkehrszeichenplan des AN.
Für alle Baustellen und -abschnitte des Hauptloses 2
der FR Düsseldorf sowie TSE auf FR Leverkusen.
A59, FR Leverkusen, km 0,000 - 4,600 und
FR Düsseldorf, km 4,600 - 0,000.
Menge: 1,000 St

**01.00.0003 Unterhaltung Verkehrsf. Phase IIa/1**
Einrichtungen aus Vorpos., ständig warten, unterhalten
und betreiben (Beleuchtung o. ä.) gem. 7.(6) der ZTV-SA
.
Verschobene/ beschädigte Baken und/ oder Schilder
zurechtrücken/ austauschen.
Verkehrseinrichtungen nach Weisung des AG reinigen.
Verkehrsschilder nach Weisung des AG durch
Bewuchsrückschnitt (Äste, Zweige) sichtbar machen und
halten.
Kontrollfahrten-Chips vor- und unterhalten.
Die Kontrollfahrten werden gesondert vergütet.
Abgerechnet werden Kalendertage.
Die Unterhaltung wird ab dem 1. Tag des Einrichtens bis
zum letzten Tag des Abbauens vergütet.
Menge: 176,000 d

**01.00.0004 Kontrollfahrt Phase IIa/1 Baustelle**
Kontrollfahrten für Bauphase IIa/1, A 59, gem. 3.1 und
3.2 der BB und ZTV-SA durchführen, mit einem
elektronischen Prüfgerät erfassen und dokumentieren und
per Sammelprotokoll /Ausdruck des Prüfgerätes)
nachweisen.
Der AN stellt dazu alle notwendigen Geräte bereit.
Der Ausdruck der durchgeführten Kontrollen wird mind.
einmal pro Woche dem AG übergeben und wird
Abrechnungsbestandteil.
Vor- und Unterhaltung der Chips werden nicht gesondert
vergütet, sondern mit der entspr. OZ "Unterhaltung" der
jeweiligen Verkehrsführung abgegolten.
Lieferung und Montage wird über die OZ
"Verkehrseinrichtung einrichten" vergütet.
Datum und Zeitpunkt der Kontrolle(n) sind festzuhalten,
ebenso wie die in der BB aufgeführten
Einzel-Zustandsnachweise der Bestandteile der
Verkehrsführung.
Abgerechnet werden Kalendertage.
Die OZ umfasst alle sich am betreffenden Tag
befindlichen Einrichtungen im Baustellenbereich der
Phase IIa unabhängig von Standort und Länge.
Menge: 176,000 d

**01.00.0005 Kontrollfahrt Phase IIa/1-Umleitung**
Kontrollfahrten für Bauphase IIa/1, A 59, gem. 3.1 und
3.2 der BB und ZTV-SA durchführen, mit einem
elektronischen Prüfgerät erfassen und dokumentieren und
per Sammelprotokoll /Ausdruck des Prüfgerätes)
nachweisen.
Der AN stellt dazu alle notwendigen Geräte bereit.
Der Ausdruck der durchgeführten Kontrollen wird mind.
einmal pro Woche dem AG übergeben und wird
Abrechnungsbestandteil.
Vor- und Unterhaltung der Chips werden nicht gesondert
vergütet, sondern mit der entspr. OZ "Unterhaltung" der
jeweiligen Verkehrsführung abgegolten.
Lieferung und Montage wird über die OZ
"Verkehrseinrichtung einrichten" vergütet.
Datum und Zeitpunkt der Kontrolle(n) sind festzuhalten,
ebenso wie die in der BB aufgeführten
Einzel-Zustandsnachweise der Bestandteile der
Verkehrsführung.
Abgerechnet werden Kalendertage.
Die OZ umfasst alle sich am betreffenden Tag
befindlichen Einrichtungen auf der Umleitungsstrecke
der Phase IIa unabhängig von Standort und Länge.
Menge: 176,000 d

**01.00.0006 Unterh. Phase IIa/1 Verläng.**
Wie OZ 01.00.0003, nur für evtl. Bauzeitverlängerung
Menge: 14,000 d

**01.00.0007 Kontr. Phase IIa/1 Verl.-Baustelle**
Wie OZ 01.00.0004, nur für evtl. Bauzeitverlängerung.
Menge: 14,000 d

**01.00.0008 Kontr. Phase IIa/1 Verl.-Umleitung**
Wie OZ
 01.00.0005, nur für evtl. Bauzeitverlängerung.
Menge: 14,000 d

*Hinweis*
Richtungssperrung in Einstreifigkeit umbauen -
Nordabschnitt

**01.00.0009 Verf. Phase IIa/1 auf Phase IIa/2**
Einrichtung einer Einstreifigkeit zwischen der AS
Garath und dem AD D´dorf-Süd zur Verkehrssicherung
und-verkehrs-
führung nach RSA 21 und ähnlichen Anlagen 05, unter
Aufrechterhaltung des Verkehrs aufbringen, aufstellen,
montieren, usw. sowie umbauen.
Die Einrichtung geht später wieder in AN Eigentum über,
Ersatz zerstörter und/oder abhanden gekommener Teile
der Einrichtung wird nicht besondert berechnet
Verkehrszeichen/ Schilder etc. ggfls. durch Rückschnitt
des Bewuches sichtbar aufstellen,
Unterhalten /Aufnehmen wird nach gesonderter OZ
abgerechnet.
Gelb-Markierungen werden gesondert vergütet, siehe auch
3.1 und 3.2 der Baubeschreibung.
Ausführung nach Verkehrszeichenplan des AN.
Für alle Baustellen und -abschnitte der Hauptlose 2 der
FR Düsseldorf sowie TSE auf FR Leverkusen.
A59, FR Leverkusen, km 0,000 - 4,600 und
FR Düsseldorf, km 4,600 - 0,000.
Menge: 1,000 St

**01.00.0010 Unterhaltung Verkehrsf. Phase IIa/2**
Einrichtungen aus Vorpos., ständig warten, unterhalten
und betreiben (Beleuchtung o. ä.) gem. 7.(6) der ZTV-SA
.
Verschobene/ beschädigte Baken und/ oder Schilder
zurechtrücken/ austauschen.
Verkehrseinrichtungen nach Weisung des AG reinigen.
Verkehrsschilder nach Weisung des AG durch
Bewuchsrückschnitt (Äste, Zweige) sichtbar machen und
halten.
Kontrollfahrten-Chips vor- und unterhalten.
Die Kontrollfahrten werden gesondert vergütet.
Abgerechnet werden Kalendertage.
Die Unterhaltung wird ab dem 1. Tag des Einrichtens bis
zum letzten Tag des Abbauens vergütet.
Menge: 14,000 d

**01.00.0011 Kontrollfahrt Phase IIa/2-Baustelle**
Kontrollfahrten für Bauphase IIa/2, A 59, gem. 3.1 und
3.2 der BB und ZTV-SA durchführen, mit einem
elektronischen Prüfgerät erfassen und dokumentieren und
per Sammelprotokoll /Ausdruck des Prüfgerätes)
nachweisen.
Der AN stellt dazu alle notwendigen Geräte bereit.
Der Ausdruck der durchgeführten Kontrollen wird mind.
einmal pro Woche dem AG übergeben und wird
Abrechnungsbestandteil.
Vor- und Unterhaltung der Chips werden nicht gesondert
vergütet, sondern mit der entspr. OZ "Unterhaltung" der
jeweiligen Verkehrsführung abgegolten.
Lieferung und Montage wird über die OZ
"Verkehrseinrichtung einrichten" vergütet.
Datum und Zeitpunkt der Kontrolle(n) sind festzuhalten,
ebenso wie die in der BB aufgeführten
Einzel-Zustandsnachweise der Bestandteile der
Verkehrsführung.
Abgerechnet werden Kalendertage.
Die OZ umfasst alle sich am betreffenden Tag
befindlichen Einrichtungen im Baustellenbereich der
Phase IIa unabhängig von Standort und Länge.
Menge: 14,000 d

**01.00.0012 Unterh. Phase IIa/2 Verläng.**
Wie OZ 01.00.0010, nur für evtl. Bauzeitverlängerung
Menge: 7,000 d

**01.00.0013 Kontrolle Phase IIa/2 Verläng.**
Wie OZ 01.00.0011, nur für evtl. Bauzeitverlängerung.
Menge: 7,000 d

**01.00.0014 Verkehrseinr aufn. Phase IIa/2**
Verkehrseinrichtung aufnehmen Phase IIa/2 zwischen der
AS Garath und dem AD D´dorf-Süd.
Mit Fertigstellung der Maßnahme Verkehrseinrichtung
komplett aufnehmen und beseitigen, Schilder in Eigentum
des AN übernehmen und abfahren, vorhandene
Beschilderung wieder in Betrieb nehmen oder aktivieren
etc.,
Verkehrseinrichtung der OZ 01.00.0009.
Gelbmarkierungen werden in gesonderter OZ abgerechnet.
Alles an Material geht in AN-Eigentum über und wird von
der Baustelle entfernt.
Menge: 1,000 St

*Hinweis*
Mit nachfolgender Pos. sind die Flächen des
Aufstellmaterials  der VF zu reinigen (z.B.
Schmutzansammlungen vor den TSE, zwischen den Baken
usw.).

**01.00.0015 Verkehrsfläche kehren Walzasphalt*VSM durchführen**
Verkehrsfläche mit einer selbstaufnehmenden Kehrmaschine unverzüglich nach Rückbau der Verkehrsführung und
vor Verkehrsfreigabe kehren. Kehrgut aufnehmen und nach
Wahl des AN verwerten.
Verkehrsfläche = Fahrbahndeckschicht aus Walzasphalt.
Erforderliche Verkehrssicherungsmaßnahmen durchführen.
Menge: 10,000 h
Zuordnung: 113

*Hinweis*
Richtungssperrung - Südabschnitt.

**01.00.0016 Verkehrsf. herst. Phase IIa/1**
Einrichtung zur Verkehrsführung nach RSA 21 und
ähnlichen Anlagen (Bauphase IIa) zwischen der AS
Monheim und der AS Garath, unter Aufrechterhaltung des
Verkehrs aufbringen, aufstellen,montieren, usw., sowie
umbauen.
Die Einrichtung geht später wieder in AN-Eigentum über.
Ersatz zerstörter und/ oder abhanden gekommener Teile
der Einrichtung werden nicht besonders berechnet.
Verkehrszeichen/ Schilder etc. ggf. durch Rückschnitt
des Bewuchses sichtbar aufstellen.
Unterhalten/ Aufnehmen wird nach gesonderter OZ
abgerechnet.
Einschließlich der Umleitungsbeschilderung.
Gelb-Markierungen werden gesondert vergütet.
Siehe auch 3.1 und 3.2 der Baubeschreibung.
Ausführung nach Verkehrszeichenplan des AN.
Für alle Baustellen und -abschnitte des Hauptloses 1
der FR Düsseldorf sowie TSE auf FR Leverkusen.
A59, FR Leverkusen, km 4,600 - 11,200 und
FR Düsseldorf, km 11,200 - 4,600.
Menge: 1,000 St

**01.00.0017 Unterhaltung Verkehrsf. Phase IIa/1**
Einrichtungen aus Vorpos., ständig warten, unterhalten
und betreiben (Beleuchtung o. ä.) gem. 7.(6) der ZTV-SA
.
Verschobene/ beschädigte Baken und/ oder Schilder
zurechtrücken/ austauschen.
Verkehrseinrichtungen nach Weisung des AG reinigen.
Verkehrsschilder nach Weisung des AG durch
Bewuchsrückschnitt (Äste, Zweige) sichtbar machen und
halten.
Kontrollfahrten-Chips vor- und unterhalten.
Die Kontrollfahrten werden gesondert vergütet.
Abgerechnet werden Kalendertage.
Die Unterhaltung wird ab dem 1. Tag des Einrichtens bis
zum letzten Tag des Abbauens vergütet.
Menge: 232,000 d

**01.00.0018 Kontrollfahrt Phase IIa/1-Baustelle**
Kontrollfahrten für Bauphase IIa, A 59, gem. 3.1 und
3.2 der BB und ZTV-SA durchführen, mit einem
elektronischen Prüfgerät erfassen und dokumentieren und
per Sammelprotokoll /Ausdruck des Prüfgerätes)
nachweisen.
Der AN stellt dazu alle notwendigen Geräte bereit.
Der Ausdruck der durchgeführten Kontrollen wird mind.
einmal pro Woche dem AG übergeben und wird
Abrechnungsbestandteil.
Vor- und Unterhaltung der Chips werden nicht gesondert
vergütet, sondern mit der entspr. OZ "Unterhaltung" der
jeweiligen Verkehrsführung abgegolten.
Lieferung und Montage wird über die OZ
"Verkehrseinrichtung einrichten" vergütet.
Datum und Zeitpunkt der Kontrolle(n) sind festzuhalten,
ebenso wie die in der BB aufgeführten
Einzel-Zustandsnachweise der Bestandteile der
Verkehrsführung.
Abgerechnet werden Kalendertage.
Die OZ umfasst alle sich am betreffenden Tag
befindlichen Einrichtungen im Baustellenbereich der
Phase IIa unabhängig von Standort und Länge.
Menge: 232,000 d

**01.00.0019 Kontrollfahrt Phase IIa/1-Umleitung**
Kontrollfahrten für Bauphase IIa, A 59, gem. 3.1 und
3.2 der BB und ZTV-SA durchführen, mit einem
elektronischen Prüfgerät erfassen und dokumentieren und
per Sammelprotokoll /Ausdruck des Prüfgerätes)
nachweisen.
Der AN stellt dazu alle notwendigen Geräte bereit.
Der Ausdruck der durchgeführten Kontrollen wird mind.
einmal pro Woche dem AG übergeben und wird
Abrechnungsbestandteil.
Vor- und Unterhaltung der Chips werden nicht gesondert
vergütet, sondern mit der entspr. OZ "Unterhaltung" der
jeweiligen Verkehrsführung abgegolten.
Lieferung und Montage wird über die OZ
"Verkehrseinrichtung einrichten" vergütet.
Datum und Zeitpunkt der Kontrolle(n) sind festzuhalten,
ebenso wie die in der BB aufgeführten
Einzel-Zustandsnachweise der Bestandteile der
Verkehrsführung.
Abgerechnet werden Kalendertage.
Die OZ umfasst alle sich am betreffenden Tag
befindlichen Einrichtungen auf der Umleitungsstrecke
der Phase IIa unabhängig von Standort und Länge.
Menge: 232,000 d

**01.00.0020 Unterh. Phase IIa/1 Verläng.**
Wie OZ 01.00.0017, nur für evtl. Bauzeitverlängerung
Menge: 14,000 d

**01.00.0021 Kontr Phase IIa/1 Verl-Baust**
Wie OZ 01.00.0018, nur für evtl. Bauzeitverlängerung.
Menge: 14,000 d

**01.00.0022 Kontr Phase IIa/1 Verl.-Uml**
Wie OZ 01.00.0019, nur für evtl. Bauzeitverlängerung.
Menge: 14,000 d

*Hinweis*
Richtungssperrung in Einstreifigkeit umbauen -
Südabschnitt

**01.00.0023 Verkf. Phase IIa/1 a. Phase IIa/3**
Einrichtung einer Einstreifigkeit zwischen der AS
Monheim und der AS Garath zur Verkehrssicherung
und-verkehrs-
führung nach RSA 21 und ähnlichen Anlagen 05, unter
Aufrechterhaltung des Verkehrs aufbringen, aufstellen,
montieren, usw. sowie umbauen.
Die Einrichtung geht später wieder in AN Eigentum über,
Ersatz zerstörter und/oder abhanden gekommener Teile
der Einrichtung wird nicht besondert berechnet
Verkehrszeichen/ Schilder etc. ggfls. durch Rückschnitt
des Bewuches sichtbar aufstellen,
Unterhalten /Aufnehmen wird nach gesonderter OZ
abgerechnet.
Gelb-Markierungen werden gesondert vergütet, siehe auch
3.1 und 3.2 der Baubeschreibung.
Ausführung nach Verkehrszeichenplan des AN.
Für alle Baustellen und -abschnitte des Hauptloses 1
der FR Düsseldorf sowie TSE auf FR Leverkusen.
A59, FR Leverkusen, km 4,600 - 11,200 und
FR Düsseldorf, km 11,200 - 4,600.
Menge: 1,000 St

**01.00.0024 Unterhaltung Verkehrsf. Phase IIa/3**
Einrichtungen aus Vorpos., ständig warten, unterhalten
und betreiben (Beleuchtung o. ä.) gem. 7.(6) der ZTV-SA
.
Verschobene/ beschädigte Baken und/ oder Schilder
zurechtrücken/ austauschen.
Verkehrseinrichtungen nach Weisung des AG reinigen.
Verkehrsschilder nach Weisung des AG durch
Bewuchsrückschnitt (Äste, Zweige) sichtbar machen und
halten.
Kontrollfahrten-Chips vor- und unterhalten.
Die Kontrollfahrten werden gesondert vergütet.
Abgerechnet werden Kalendertage.
Die Unterhaltung wird ab dem 1. Tag des Einrichtens bis
zum letzten Tag des Abbauens vergütet.
Menge: 14,000 d

**01.00.0025 Kontrollfahrt Phase IIa/3-Baustelle**
Kontrollfahrten für Bauphase IIa/3, A 59, gem. 3.1 und
3.2 der BB und ZTV-SA durchführen, mit einem
elektronischen Prüfgerät erfassen und dokumentieren und
per Sammelprotokoll /Ausdruck des Prüfgerätes)
nachweisen.
Der AN stellt dazu alle notwendigen Geräte bereit.
Der Ausdruck der durchgeführten Kontrollen wird mind.
einmal pro Woche dem AG übergeben und wird
Abrechnungsbestandteil.
Vor- und Unterhaltung der Chips werden nicht gesondert
vergütet, sondern mit der entspr. OZ "Unterhaltung" der
jeweiligen Verkehrsführung abgegolten.
Lieferung und Montage wird über die OZ
"Verkehrseinrichtung einrichten" vergütet.
Datum und Zeitpunkt der Kontrolle(n) sind festzuhalten,
ebenso wie die in der BB aufgeführten
Einzel-Zustandsnachweise der Bestandteile der
Verkehrsführung.
Abgerechnet werden Kalendertage.
Die OZ umfasst alle sich am betreffenden Tag
befindlichen Einrichtungen im Baustellenbereich der
Phase IIa unabhängig von Standort und Länge.
Menge: 14,000 d

**01.00.0026 Unterh. Phase IIa/3 Verläng.**
Wie OZ 01.00.0024, nur für evtl. Bauzeitverlängerung
Menge: 7,000 d

**01.00.0027 Kontrolle Phase IIa/3 Verläng.**
Wie OZ 01.00.0025, nur für evtl. Bauzeitverlängerung.
Menge: 7,000 d

**01.00.0028 Verkehrseintg aufn. Phase IIa/3**
Verkehrseinrichtung aufnehmen Phase IIa/3 zwischen der
AS Monheim und der AS Garath.
Mit Fertigstellung der Maßnahme Verkehrseinrichtung
komplett aufnehmen und beseitigen, Schilder in Eigentum
des AN übernehmen und abfahren, vorhandene
Beschilderung wieder in Betrieb nehmen oder aktivieren
etc.,
Verkehrseinrichtung der OZ 01.00.0023.
Gelbmarkierungen werden in gesonderter OZ abgerechnet.
Alles an Material geht in AN-Eigentum über und wird von
der Baustelle entfernt.
Menge: 1,000 St

*Hinweis*
Mit nachfolgender Pos. sind die Flächen des
Aufstellmaterials  der VF zu reinigen (z.B.
Schmutzansammlungen vor den TSE, zwischen den Baken
usw.).

**01.00.0029 Verkehrsfläche kehren Walzasphalt*VSM durchführen**
Verkehrsfläche mit einer selbstaufnehmenden Kehrmaschine unverzüglich nach Rückbau der Verkehrsführung und
vor Verkehrsfreigabe kehren. Kehrgut aufnehmen und nach
Wahl des AN verwerten.
Verkehrsfläche = Fahrbahndeckschicht aus Walzasphalt.
Erforderliche Verkehrssicherungsmaßnahmen durchführen.
Menge: 10,000 h
Zuordnung: 113

*Hinweis*
Ausführung der Leistungen in Teillängen für alle
Bauabschnitte der FR D´dorf.

#### Unterabschnitt 01.01 Markierungen auf Autobahnen

**01.01.0001 Markierungsfläche reinigen**
Markierungsfläche reinigen.
Kehrgut aufnehmen und nach Wahl des AN verwerten.
Vorübergehende Verkehrssicherungsmaßnahmen durchführen.
Abgerechnet wird die zu markierende Fläche, bei Pfeil,
Buchstabe, Ziffer, Verkehrsschild und Piktogramm ergibt
sich die Fläche aus dem kleinsten umschriebenen
Rechteck.
Reinigung nach Wahl des AN, abgerechnet wird nur die
tatsächlich später markierte Fläche.
Menge: 40,000 m2

**01.01.0002 Markierungsfläche trocknen**
StL-Nr. 221105312
Fläche für Markierung auf Anordnung des AG schonend
trocknen. Vorübergehende Verkehrssicherungsmaßnahmen
durchführen. Abgerechnet wird die zu markierende
Fläche. Bei Pfeil, Buchstabe, Ziffer, Verkehrsschild
und Piktogramm ergibt sich die Fläche aus dem kleinsten
umschriebenen Rechteck.
Menge: 40,000 m2
Zuordnung: 105

**01.01.0003 Längmarkierung Typ II herstellen**
Längsmarkierung Typ II einschl. evtl.
Sperrflächenumrandung als vorübergehende Markierung
herstellen, warten und instand setzen, Vormarkieren.
Vorübergehende Verkehrssicherungsmaßnahmen durchführen.
Abgerechnet wird der markierte Strich, bei Doppelstrichen zwei Striche.
Durchgehender Strich als Fahrbahnbegrenzung.
Strichbreite, 0,15 m.
Markierungssystem aus lösemittelarmer Farbe (High-
Solid) als System mit groben Nachstreumitteln.
Verkehrsklasse mindestens P 7.
Markierung auf grobstrukturierter Asphaltdeckschicht.
Menge: 250,000 m

**01.01.0004 Längsmarkierung Typ II entfernen**
Längsmarkierung als vorübergende Markierung einschl.
evtl. Sperrflächenumrandung entfernen.
Abgerechntet wird der entfernte Strich, bei
Doppelstrichen zwei
Striche.
Vorübergehende Verkehrssicherungsmaßnahmen durchführen.
Durchgehender Strich als Fahrbahnbegrenzung.
Strichbreite = 0,15 m.
Markierungsstoffart = Farbe.
Auf Asphaltdeckschicht.
Entfernen für Erneuerung der Markierung.
Durch Wasserhochdruckverfahren.
Abfall aufnehmen und nach Wahl des AN verwerten.
Menge: 250,000 m

*Hinweis*
Ausführung der Leistungen in Teillängen für alle
Bauabschnitte.
In Bereichen von Anschlussstellen und Einmündungen
/Kreuzungen, Kleintreilige Markierungen, diese werden
noch durch SVB festgelegt

#### Unterabschnitt 01.02 Markierungen auf Stadtstraßen

**01.02.0001 Markierungsfläche reinigen**
Markierungsfläche reinigen.
Kehrgut aufnehmen und nach Wahl des AN verwerten.
Vorübergehende Verkehrssicherungsmaßnahmen durchführen.
Abgerechnet wird die zu markierende Fläche, bei Pfeil,
Buchstabe, Ziffer, Verkehrsschild und Piktogramm ergibt
sich die Fläche aus dem kleinsten umschriebenen
Rechteck.
Reinigung nach Wahl des AN, abgerechnet wird nur die
tatsächlich später beklebte Fläche.
Menge: 400,000 m2

**01.02.0002 Klebefläche vorbereiten**
Klebefläche der FB für Rand- bzw. Mittelmarkierung je
nach den witterungsbedingten Erfordernissen (siehe BB
3.1) mit geeigneten Mitteln nach Wahl des AN (z.B.
Druckluft o. Flamme o.ä.) trocknen bzw. anwärmen.
"Nur" in Absprache mit und nach Weisung des AG,
abgerechnet wird nur die tatsächliche später mit Folie
beklebte Länge, bezogen auf eine Strichbreite von bis
zu 25 cm / Haltelienien bis 50 cm breite Folie.
Menge: 2700,000 m

**01.02.0003 Längsmarkierung Typ II herstellen**
Längsmarkierung Typ II einschl. evtl.
Sperrflächenumrandung als vorübergehende Markierung
herstellen, warten und instand setzen, Vormarkieren.
Vorübergehende Verkehrssicherungsmaßnahmen durchführen.
Abgerechnet wird der markierte Strich, bei Doppelstrichen zwei Striche.
Unterbrochener Strich, Verhältnis Strich/Lücke 1 zu 2
als Leitlinie.
Strichbreite, 0,12 m.
Markierungsstoffart - Folie.
Verkehrsklasse = P7.
Markierung auf grob strukturierter Asphaltdeckschicht.
Menge: 250,000 m

**01.02.0004 Unterhalt Gelb-Mark.**
Sinngemäß wie Positionen "Verkehrsführung herstellen",
jedoch Gelbmarkierungsbestandteile der Vorposition,
fehlende Markierungsknöpfe,-folie nachkleben.
Menge: 2190,000 mMt

**01.02.0005 Längsmarkierung Typ II entfernen**
Längsmarkierung als vorübergende Markierung einschl.
evtl. Sperrflächenumrandung entfernen. Abgerechntet
wird der entfernte Strich, bei Doppelstrichen zwei
Striche.
Vorübergehende Verkehrssicherungsmaßnahmen durchführen.
Unterbrochener Strich, Verhältnis Strich/Lücke 1 zu 2
Leitlinie.
Strichbreite = 0,12 m.
Markierungsstoffart - Folie.
Auf Asphaltdeckschicht.
Entfernen oder Erneuerung der Markierung.
Abfall aufnehmen und nach Wahl des AN verwerten.
Menge: 250,000 m

**01.02.0006 Längsmarkierung Typ II herstellen**
Längsmarkierung Typ II einschl. evtl.
Sperrflächenumrandung als vorübergehende Markierung
herstellen, warten und instand setzen, Vormarkieren.
Vorübergehende Verkehrssicherungsmaßnahmen durchführen.
Abgerechnet wird der markierte Strich, bei Doppelstrichen zwei Striche.
Unterbrochener Strich, Verhältnis Strich/Lücke 1 zu 1
als Leitlinie.
Strichbreite, 0,12 m.
Markierungsstoffart - Folie.
Verkehrsklasse = P7.
Markierung auf grob strukturierter Asphaltdeckschicht.
Menge: 250,000 m

**01.02.0007 Unterhalt Gelb-Mark.**
Sinngemäß wie Positionen "Verkehrsführung herstellen",
jedoch Gelbmarkierungsbestandteile der Vorposition,
fehlende Markierungsknöpfe,-folie nachkleben.
Menge: 2190,000 mMt

**01.02.0008 Längsmarkierung Typ II entfernen**
Längsmarkierung als vorübergende Markierung einschl.
evtl. Sperrflächenumrandung entfernen. Abgerechntet
wird der entfernte Strich, bei Doppelstrichen zwei
Striche.
Vorübergehende Verkehrssicherungsmaßnahmen durchführen.
Unterbrochener Strich, Verhältnis Strich/Lücke 1 zu 1
Leitlinie.
Strichbreite = 0,12 m.
Markierungsstoffart - Folie.
Auf Asphaltdeckschicht.
Entfernen oder Erneuerung der Markierung.
Abfall aufnehmen und nach Wahl des AN verwerten.
Menge: 250,000 m

**01.02.0009 Längsmarkierung Typ II herstellen**
Längsmarkierung Typ II einschl. evtl.
Sperrflächenumrandung als vorübergehende Markierung
herstellen, warten und instand setzen, Vormarkieren.
Vorübergehende Verkehrssicherungsmaßnahmen durchführen.
Abgerechnet wird der markierte Strich, bei Doppelstrichen zwei Striche.
Unterbrochener Strich, Verhältnis Strich/Lücke 1 zu 1
als
Fahrbahnbegrenzung (Blockmarkierung).
Strichbreite, 0,25 m.
Markierungsstoffart - Folie.
Verkehrsklasse = P7.
Markierung auf grob strukturierter Asphaltdeckschicht.
Menge: 100,000 m

**01.02.0010 Unterhalt Gelb-Mark.**
Sinngemäß wie Positionen "Verkehrsführung herstellen",
jedoch Gelbmarkierungsbestandteile der Vorposition,
fehlende Markierungsknöpfe,-folie nachkleben.
Menge: 875,000 mMt

**01.02.0011 Längsmarkierung Typ II entfernen**
Längsmarkierung als vorübergende Markierung einschl.
evtl. Sperrflächenumrandung entfernen. Abgerechntet
wird der entfernte Strich, bei Doppelstrichen zwei
Striche.
Vorübergehende Verkehrssicherungsmaßnahmen durchführen.
Unterbrochener Strich, Verhältnis Strich/Lücke 1 zu 1
als Fahrbahnbegrenzung (Blockmarkierung).
Strichbreite = 0,25 m.
Markierungsstoffart - Folie.
Auf Asphaltdeckschicht.
Entfernen oder Erneuerung der Markierung.
Abfall aufnehmen und nach Wahl des AN verwerten.
Menge: 100,000 m

**01.02.0012 Längsmarkierung Typ II herstellen**
Längsmarkierung Typ II einschl. evtl.
Sperrflächenumrandung als vorübergehende Markierung
herstellen, warten und instand setzen, Vormarkieren.
Vorübergehende Verkehrssicherungsmaßnahmen durchführen.
Abgerechnet wird der markierte Strich, bei
Doppelstrichen zwei Striche.
Durchgehender Strich als Fahrbahnbegrenzung.
Strichbreite, 0,12 m.
Markierungsstoffart - Folie.
Verkehrsklasse = P7.
Markierung auf grob strukturierter Asphaltdeckschicht.
Menge: 2000,000 m

**01.02.0013 Unterhalt Gelb-Mark.**
Sinngemäß wie Positionen "Verkehrsführung herstellen",
jedoch Gelbmarkierungsbestandteile der Vorposition,
fehlende Markierungsknöpfe,-folie nachkleben.
Teilzeiten nach Meter-Tagen werden zu 1/30 des
Einheitspreises vergütet.
Menge: 17535,000 mMt

**01.02.0014 Längsmarkierung Typ II entfernen**
Längsmarkierung als vorübergende Markierung einschl.
evtl. Sperrflächenumrandung entfernen.
Abgerechntet wird der entfernte Strich, bei
Doppelstrichen zwei
Striche.
Vorübergehende Verkehrssicherungsmaßnahmen durchführen.
Durchgehender Strich als Fahrbahnbegrenzung.
Strichbreite = 0,12 m.
Markierungsstoffart - Folie.
Auf Asphaltdeckschicht.
Entfernen oder Erneuerung der Markierung.
Abfall aufnehmen und nach Wahl des AN verwerten.
Menge: 2000,000 m

**01.02.0015 Quermarkierung Typ II herstellen**
Quermarkierung Typ II als vorübergehnde Markierung
herstellen, warten und instand setzten. Vormarkieren.
Vorübergehende Verkehrssicherungsmaßnahmen durchführen.
Abgerechnet wird der markierte Strich.
Markierung = Haltlinie
Markierungssystem aus Folie.
Verkehrsklasse = P7.
Markierung auf grob strukturierter Asphaltdeckschicht.
Menge: 50,000 m

**01.02.0016 Unterhalt Gelb-Mark.**
Sinngemäß wie Positionen "Verkehrsführung herstellen",
jedoch Gelbmarkierungsbestandteile der Vorposition,
fehlende Markierungsknöpfe,-folie nachkleben.
Menge: 440,000 mMt

**01.02.0017 Quermarkierung Typ II entfernen**
Längsmarkierung als vorübergende Markierung einschl.
evtl. Sperrflächenumrandung entfernen. Abgerechntet
wird der entfernte Strich, bei Doppelstrichen zwei
Striche.
Vorübergehende Verkehrssicherungsmaßnahmen durchführen.
Durchgehender Strich als Fahrbahnbegrenzung.
Markierung = Haltlinie
Markierungsstoffart - Folie.
Auf Asphaltdeckschicht.
Entfernen ohne Erneuerung der Markierung.
Abfall aufnehmen und nach Wahl des AN verwerten.
Menge: 50,000 m

**01.02.0018 Sonstige Markierung herstellen**
Sonstige Markierung wie Quermarkierung, Schrägstrich
der Sperrfläche oder Parkmarkierung als vorübergehende
Markierung herstellen, warten und instand setzen. Vormarkieren.
Vorübergehende Verkehrssicherungsmaßnahmen durchführen.
Abgerechnet wird der markierte Strich.
Markierung = Sonstige
Markierungssystem aus Folie.
Verkehrsklasse = P7.
Markierung auf grob strukturierter Asphaltdeckschicht.
Menge: 50,000 m

**01.02.0019 Unterhalt Gelb-Mark.**
Sinngemäß wie Positionen "Verkehrsführung herstellen",
jedoch Gelbmarkierungsbestandteile der Vorposition,
fehlende Markierungsknöpfe,-folie nachkleben.
Menge: 440,000 mMt

**01.02.0020 Sonstige Markier. Typ II entfernen**
Sonstige Markierung wie Quermarkierung, Schrägstrich
der
Sperrfläche oder Parkmarkierung als vorübergehende Markierung entfernen. Abgerechnet wird der entfernte
Strich,
bei Doppelstrichen zwei Striche.
Vorübergehende Verkehrssicherungsmaßnahmen durchführen.
Markierung = Sonstige
Markierungsstoffart - Folie.
Auf Asphaltdeckschicht.
Entfernen oder Erneuerung der Markierung.
Abfall aufnehmen und nach Wahl des AN verwerten.
Menge: 50,000 m

**01.02.0021 Pfeilmarkierung Typ II herstellen geradeaus*Länge 5,00 m Folie*P 7*grobstr. Decke Markierung entf.**
StL-Nr. 22110533812303101
Pfeilmarkierung Typ II als vorübergehende Markierung
herstellen, warten und instand setzen. Vormarkieren.
Vorübergehende Verkehrssicherungsmaßnahmen durchführen.
Markierungszeichen = Pfeil geradeaus.
Länge = 5,00 m.
Markierungssystem aus Folie.
Verkehrsklasse = P 7.
Markierung auf grobstrukturierter Asphaltdeckschicht.
Markierung entfernen. Abfall aufnehmen und nach Wahl
des AN verwerten.
Menge: 5,000 St
Zuordnung: 105

**01.02.0022 Pfeilmarkierung Typ II herstellen li. oder re. ab*Länge 5,00 m Folie*P 7*grobstr. Decke Markierung entf.**
StL-Nr. 22110533822303101
Pfeilmarkierung Typ II als vorübergehende Markierung
herstellen, warten und instand setzen. Vormarkieren.
Vorübergehende Verkehrssicherungsmaßnahmen durchführen.
Markierungszeichen = Pfeil links oder rechts ab.
Länge = 5,00 m.
Markierungssystem aus Folie.
Verkehrsklasse = P 7.
Markierung auf grobstrukturierter Asphaltdeckschicht.
Markierung entfernen. Abfall aufnehmen und nach Wahl
des AN verwerten.
Menge: 5,000 St
Zuordnung: 105

*Hinweis*
Ausführung der Leistungen in Teillängen für alle
Bauabschnitte.Für den Auf- und Abbau der TSE sind die
Absicherungen der Arbeitsstelle kürzerer Dauer
einzukalkulieren. Mit mehrfachen Einsätzen ist zu
kalkulieren.

#### Unterabschnitt 01.03 Transportable Schutzeinrichtung

**01.03.0001 Transp.Schutzeinrichtung aufbauen Arb.st./fl. Verk.*Aufhaltest. T3 Wirkungsber.maxW2*Aufst.DIN EN 1317**
StL-Nr. 221105605232002
Transportable Schutzeinrichtung einschl. systembedingter Formstücke (Dilatationsstöße, Passstücke, Kipplängenbegrenzungselemente) aufbauen und abbauen. Vorhalten, Kontrolle, Wartung und Instandsetzung werden gesondert vergütet. Vorübergehende Verkehrssicherungsmaßnahmen durchführen. Anfangs- und Endkonstruktionen
und Adapter werden gesondert vergütet. 70 v. H. des
Preises werden nach Aufbau, der Rest nach Abbau
vergütet.
Einsatzbereich B, zwischen Arbeitsstelle und parallel
fließendem Verkehr.
Aufhaltestufe mind. T 3.
Wirkungsbereich max. W 2 (W max. 0,80 m).
Aufstellung wie in Prüfung nach DIN EN 1317.
Menge: 12500,000 m
Zuordnung: 105

**01.03.0002 Transport. Schutzeinr. vorhalten wie Vorposition**
Transportable Schutzeinrichtung vorhalten, warten und
instand setzen. Vorübergehende Verkehrssicherungsmaßnahmen durchführen. Die Kontrolle wird gesondert
vergütet.
Transportable Schutzeinrichtung wie in Vorposition beschrieben.
Teilzeiten nach Meter-Tagen werden zu 1/30 des
Einheitspreises vergütet.
Menge: 103110,000 mMt
Zuordnung: 105

**01.03.0003 Transport. Schutzeinr. vorh. Verlg.**
Wie Vorposition, nur für evtl. Bauzeitverlängerung.
Teilzeiten nach Meter-Tagen werden zu 1/30 des
Einheitspreises vergütet.
Menge: 18750,000 mMt

**01.03.0004 AEK f. transp. Schutzeinr. aufb.*Absenkung**
StL-Nr. 22110562591
Anfangs-/Endkonstruktion (AEK) für transportable
Schutzeinrichtung aufbauen und abbauen. Vorhalten, Kontrolle, Wartung und Instandsetzung werden gesondert
vergütet. Vorübergehende Verkehrssicherungsmaßnahmen
durchführen. 70 v. H. des Preises werden nach Aufbau,
der Rest nach Abbau vergütet.
AEK an OZ '01.03.0001 '
Als Absenkung.
Menge: 12,000 St
Zuordnung: 105

**01.03.0005 AEK vorhalten wie Vorposition**
Anfangs-/Endkonstruktion (AEK) für transportable
Schutzeinrichtung vorhalten, warten und instand setzen.
Vorübergehende Verkehrssicherungsmaßnahmen durchführen.
Die Kontrolle wird gesondert vergütet.
AEK wie in Vorposition beschrieben.
Teilzeiten nach Stück-Tagen werden zu 1/30 des
Einheitspreises vergütet.
Menge: 100,000 StMt
Zuordnung: 105

**01.03.0006 AEK vorhalten Verläng.**
Wie Vorposition, nur für evtl. Bauzeitverlängerung.
Teilzeiten nach Stück-Tagen werden zu 1/30 des
Einheitspreises vergütet.
Menge: 18,000 StMt

#### Unterabschnitt 01.04 Sonstiges

**01.04.0001 Baustellenzufahrt einrichten**
Baustellenzufahrt und -ausfahrt in vorhandener
Verkehrseinrichtung einrichten, einschließlich
Beschilderung und Markierung,
ca. 100 m.
Unterhalten / Aufnehmen wird nach gesonderter OZ
abgerechnet.
Menge: 8,000 St

**01.04.0002 Unterhaltung Baustellenzufahrt**
Einrichtungen der Baustellenzufahrten aus vorheriger
OZ,ständig warten, unterhalten und betreiben
(Beleuchtung o. ä.)gem. 7.(6) der ZTV-SA .
Verschobene / beschädigte Baken und / oder Schilder
zurechtrücken / austauschen.
Verkehrseinrichtungen nach Weisung des AG reinigen.
Verkehrsschilder nach Weisung des AG durch
Bewuchsrückschnitt (Äste, Zweige) sichtbar machen und
halten.
Kontrollfahrten-Chips vor- und unterhalten, die
Kontrollfahrten werden gesondert vergütet.
Abgerechnet werden Kalendertage je Stück
Baustellenzufahrt..
Die Unterhaltung wird ab dem 1. Tag des Einrichtens bis
zum letzten Tag des Abbauens vergütet.
Menge: 1745,000 Std

**01.04.0003 Verkehrseinrichtung aufnehmen**
Mit Fertigstellung der Maßnahme Verkehrseinrichtung der
Baustellenzufahrten komplett aufnehmen und beseitigen,
Schilder in Eigentum des AN übernehmen und abfahren,
Markierungen entfernen, vorhandene Beschilderung wieder
in Betrieb nehmen oder aktivieren etc.,
Alles an Material geht in AN-Eigentum über und wird von
der Baustelle entfernt.
Menge: 8,000 St

*Hinweis*
Die Aufstellung der nachfolgenden Hinweistafeln erfolgt
nur nach Absprache mit der örtlichen Bauüberwachung!
Die Verkehrszeichen sind 10-14 Tage vor Beginn der
Vollsperrungperrung herzustellen.

**01.04.0004 Hinweistafeln aufstellen**
Hinweistafeln, wie in den Anlagen V beschrieben,
aufstellen, für die Dauer der Standzeit vor- und
unterhalten, betreiben und bauablaufgerecht aufnehmen.
Einrichtung geht wieder in Eigentum des AN über.
Zuzüglich der in den Anlagen beschriebenen.
Menge: 10,000 St

**01.04.0005 Baustellen - Info Schild**
Baustellen-Info-Schild "Wir bauen für Sie" gem. Anlage,
liefern, nach Weisung des AG aufstellen, vor- und
unterhalten und zeitgleich mit dem Abbau der letzten
Verkehrsfürung in Eigentum des AN übernehmen und von
der Baustelle entfernen.
Einschließlich dem Ersatz abhanden gekommener oder
unbrauchbar gewordener Teile.
Einschließlich Gründung und Aufstellvorrichtung.
Erdarbeiten in Boden der Klasse 3-5 ausführen.
Durch den Abbruch entstandene Gruben mit geeignetem
Material verfüllen und verdichten. Oberfläche
entsprechend der umgebenden Befestigung wieder
herstellen.
Schrifthöhe = 210 mm.
Aufstellort: nach Weisung des AG.
Menge: 2,000 St

**01.04.0006 Baustel.-Info-Schild "Verständnis"**
wie vor, jedoch "Wir danken für Ihr Verständnis",
Schrifthöhe = 210 mm
Menge: 2,000 St

**01.04.0007 Schild aufstellen**
Schild mit "starke Staubentwicklung" nach Weisung des
AG einschl. kompl. Aufstellvorrichtung zusätzlich
aufstellen, für die Dauer der Standzeit
vor-/unterhalten und bauablaufgerecht bzw. Weisung des
AG wieder aufnehmen und von der BAB entfernen, ca. alle
1.000 m.
Alle Schilder voll reflektierend,
Ein mehrmaliges Umsetzen einzelner Schilder wird nicht
gesondert vergütet.
Menge: 16,000 St

*Hinweis*
Nur nach Absprache mit der örtlichen Bauüberwachung!

**01.04.0008 Schilder aufstellen**
Schild mit Verkehrszeichen nach StVO nach Weisung des
AG einschl. kompl. Aufstellvorrichtung zusätzlich
aufstellen, für die Dauer der Standzeit
vor-/unterhalten und bauablaufgerecht bzw. Weisung des
AG wieder aufnehmen und von der BAB entfernen.
Zeichen z.B. :
VZ 123 mit "800" oder VZ 1004-33
VZ 123, VZ 460-10 bis 460-30
VZ 222-10 / 20
VZ 274, VZ 459; VZ 274-58 mit "ROLLSPLITT"
VZ 274-56 bzw. 58; VZ 276 mit VZ 1049-13
VZ 280, VZ 454-10 bis 454-40;  VZ 282, VZ 250
VZ 1000-21
VZ 101 mit unterschiedlichen Texttafeln
  wie z.B."keine Beschleunigungsspur"
Alle Schilder voll reflektierend und Größe 3.
Ein mehrmaliges Umsetzen einzelner Schilder wird nicht
gesondert vergütet.
Menge: 10,000 St

*Hinweis*
Nur nach Absprache und Anordnung mit der örtlichen
Bauüberwachung!

**01.04.0009 Tagesbaustellensicherung**
Verkehrssicherung nach RSA 21 mittels fahrbarer
Absperrtafel(n), soweit erforderlich, mit Baken,
Leitkegeln oder Warnfahne, aufstellen, ggfls. dem
Baufortschritt entsprechend umsetzen und am gleichen
Tage wieder beseitigen, einschl. Vorbeschilderung und/
oder Vorwarneinrichtung sowie der ggfls. anzuwendenden
Verziehung des Verkehrs auf die Standspur, in Anlehnung
an die jeweiligen Regelpläne der RSA (siehe Anlage) und
nach den von AG/ AM angeordneten Verkehrszeichenplänen.
Teilzeiten von weniger als 5 h werden mit 1/5 des EP
der OZ je Stunde vergütet.
Menge: 40,000 St

**01.04.0010 Baken einseitig, Zeichen 605-10/-20**
Baken einseitig, nach StVO, für links oder rechts,
komplett aufstellen, später wieder beseitigen.
Nur auf besondere Weisung des AG hin.
Menge: 50,000 St

**01.04.0011 Baken umsetzen**
Umsetzen der Baken aus Vorposition nur auf besondere
Weisung des AG hin.
Menge: 100,000 St

**01.04.0012 Baken-Unterhaltung**
Baken der Vorposition unterhalten.
Die Abrechnungseinheit ist 1 Bake pro Kalendertag.
Menge: 11600,000 Std

**01.04.0013 Baken einseitig**
Baken einseitig, Zeichen 605-10/-20 mit WL nach StVO,
für links oder rechts, mit kopfseitig angebrachten
gelben Führungsleuchten, komplett aufstellen, später
wieder beseitigen. Energieversorgung nach Wahl des AN.
Nur auf besondere Weisung des AG hin
Menge: 25,000 St

**01.04.0014 Baken umsetzen**
Umsetzen der Baken aus Vorposition nur auf besondere
Weisung des AG hin.
Menge: 50,000 St

**01.04.0015 Baken m. Bel. -Unterhaltung**
Baken der Vorposition unterhalten und betreiben.
Die Abrechnungseinheit ist 1 Bake pro Kalendertag.
Menge: 5800,000 Std

*Hinweis*
Die in den nachfolgenden Pos. beschriebene Dynamische
Stauwarnanlage ist auf der BAB A 59 zwischen dem AK
Leverkusen West und AD Monheim auf der FR Düsseldorf
aufzustellen.

#### Unterabschnitt 01.05 Dynamische Stauwarnanlage

**01.05.0001 Ortsbegehung**
Ortsbegehung gemeinsam mit dem AG zur Abnahme der
Standorte der dynamischen Stauwarnanlage.
Erstellen der Standortprotokolle.
Menge: 1,000 Psch

**01.05.0002 Beobachterzugänge (online)**
Beobachterzugänge (online) einrichten für AG, AM,
Polizei
während der Bauzeit vor- und unterhalten, nach
Beendigung der Baumaßnahme beseitigen.
Menge: 3,000 St

**01.05.0003 Programierung der Unterzentrale UZ**
Programmierung der Unterzentrale.
Die Anbindung der Streckenstationen an die
Unterzentrale erfolgt über einen gesicherten mobilen
VPN-Zugang.
Menge: 1,000 Psch

**01.05.0004 Unterzentrale (UZ) vorhalten**
Unterzentrale vorhalten, warten und betreiben.
Menge: 263,000 d

**01.05.0005 Dyn.Stauwarnanlage aufb. und abb.**
Dynamische Stauwarnanlage nach Unterlagen des AG
betriebsfertig aufbauen und abbauen. Vorhalten,
Kontrolle, Wartung, Instandsetzung und Betreiben werden
gesondert vergütet.
Vorübergehende Verkehrssicherungsmaßnahmen durchführen.
70 v. H. des Preises werden nach betriebsfertigem
Aufbau, der Rest nach Abbau vergütet.
Menge: 1,000 Psch

**01.05.0006 Dynamische Stauwarnanlage vorhalten**
Mobile Stauwarnanlage vorhalten, warten, instand setzen
und
betreiben. Vorübergehende Verkehrssicherungsmaßnahmen
durchführen. Die Kontrolle wird gesondert vergütet.
Mobile Stauwarnanlage wie in Vorposition beschrieben.
Menge: 263,000 d

#### Unterabschnitt 01.06 Bedarfs-Lichtsignalanlagen

*Hinweis*
Anlage A

**01.06.0001 Standorterm LSA-Aufstellvorrichtg**
Ermittlung der Standorte der Aufstellvorrichtungen der
transportablen Lichtsignalanlagen und deren
Besonderheiten.
Ortstermine mit den zuständigen Behörden abstimmen und
durchführen.
Standorte sämtlicher Aufstellvorrichtungen der
LSA-Masten, Auslegermasten und ggf. Kabelspannmasten
den zuständigen Behörden abstimmen.
Restbreiten von Fuß- und Radverkehrsanlagen ermitteln.
Menge: 1,000 Psch

**01.06.0002 Transp. LSA Typ D aufb. u. abb. Anlage A**
Transportable Lichtsignalanlage (LSA) für kreuzende
Verkehrsströme Typ D mit Kabelverbindung, einschließlich Energieversorgung,  aufbauen, in Betrieb nehmen
und abbauen. Vorhalten, Kontrolle, Wartung, Instandsetzung und Betreiben werden gesondert vergütet. Vorübergehende Verkehrssicherungsmaßnahmen durchführen. 70
v.H. des Preises werden nach betriebsfertigem Aufbau,
der Rest nach Abbau vergütet.

Bedarfs-LSA Standort A, Stadt Hilden für
Einmündungsverkehr mit 7 Fahrzeugsignalgruppen und 6
Fußgängersignalgruppen.
Standort  = Stadt Hilden,
Einmündung Salzmannweg/ Richrather Straße
- mit ständiger Videoüberwachung/- beobachtung des
Verkehrsflusses (keine Videodetektion)
- mit Fernüberwachungssystem durch Verkehrszentrale des
AN
- mit Sonderausstattung nach DIN 32981 für blinde und
sehbehinderte Menschen (Taster als Vibrationstaster
sowie
akustischen Signalgeber mit Orientierungs -und
Freigabesignal) wird gesondert vergütet
- mit verkehrsabhängiger Steuerung für 4
Signalzeitenpläne.
- Steuerung mit Koordinierung

LSA = Einmündungsanlage
Anzahl Fahrzeugsignalgruppen = 7
Anzahl Fußgängersignalgruppen = 6
Anzahl KFZ Signalgeber = 8 (5 an Grundmast,
3 an Ausleger)
Anzahl Fußgänger/Rad-Signalgeber = 8
Anzahl Auslegermasten = 3

Verkehrstechnischen Unterlagen (VTU)
erstellen.
VTU bestehend aus
- signaltechnische Berechnungen
- Signallageplan
- Berechnungen
- Zwischenzeitennachweis
- Signalzeitenplan
- Koordinierung (Grünbandnachweis)
Menge: 1,000 St
Zuordnung: 105

**01.06.0003 Transport. Lichtsignalanlage vorh. wie Vorposition**
StL-Nr. 22110551501
Transportable Lichtsignalanlage (LSA) vorhalten, warten, instand setzen und betreiben. Vorübergehende Verkehrssicherungsmaßnahmen durchführen. Die Kontrolle
wird gesondert vergütet.
Transportable LSA wie in Vorposition beschrieben.
Menge: 263,000 Std
Zuordnung: 105

**01.06.0004 Ausst. f. Sehb u. Blinde auf-/abb.**
tLSA am Standort mit akustisch taktilen Tastern und
akustischen Sondersignalgebern nach DIN 32981 für
blinde und sehbehinderte Menschen ausstatten.
Taster als taktilakustischen Vibrationstaster mit
Orientierungssignal sowie akustischen Signalgeber mit
Freigabesignal an- und abbauen.
Zusätzliche Kabelverbindungen und Anschlüsse
herstellen.
Mehraufwand bei der Erstellung der verkehrstechnischen
Unterlagen und der Programmierung des Steuergerätes.

Anzahl Signalgruppen = 2 Stück,
Anzahl Signalgeber = 8 Stück.

Abgerechnet wird je Signalgeber.
Menge: 8,000 St

**01.06.0005 Ausst. f. Sehbehind u. Blinde vorh.**
Akustisch taktile Taster und akustische
Sondersignalgeber nach DIN 32981 wie in Vorpos.
beschrieben vorhalten, warten, instandsetzen und mit
Energie versorgen.
Menge: 2105,000 Std

**01.06.0006 LSA anpassen**
Transportable Lichtsignalanlage (tLSA) Typ D
(Kabelverbindung) umprogrammieren für weitere
Bauphasen oder anpassen an veränderte  Verkehrsströme
(Verkehrsfluss).
Überarbeitung bzw. Neuerstellung Verkehrstechnische
Unterlagen der LSA inkl. Genehmigungsprozess für
Anpassung der VAO einschl. Gebühren.
Menge: 2,000 St

*Hinweis*
Anlage B

**01.06.0007 Beschaff ergänz Unterl f. stat. LSA**
Bestandsunterlagen stationärer  Lichtsignalanlagen zur
Planung der temporären Lichtsignalanlagen einholen,
auswerten und in
die Planung der verkehrstechnischen Unterlagen
einarbeiten.
Menge: 1,000 Psch

**01.06.0008 Standortermg LSA-Aufstellvorrichtg**
Ermittlung der Standorte der Aufstellvorrichtungen der
transportablen Lichtsignalanlagen und deren
Besonderheiten.
Ortstermine mit den zuständigen Behörden abstimmen und
durchführen.
Standorte sämtlicher Aufstellvorrichtungen der
LSA-Masten, Auslegermasten und ggf. Kabelspannmasten
den zuständigen Behörden abstimmen.
Restbreiten von Fuß- und Radverkehrsanlagen ermitteln.
Menge: 1,000 Psch

**01.06.0009 Beweissicher. stat. LSA durchführ**
Beweissicherungen der stationären Lichtsignalanlagen
durchführen einschließlich Fotodokumentation vor
Inbetriebnahme.
Menge: 1,000 Psch

**01.06.0010 Transp. LSA Typ D aufb. u. abb. Anlage B**
Transportable Lichtsignalanlage (LSA) für kreuzende
Verkehrsströme Typ D mit Kabelverbindung, einschließlich Energieversorgung,  aufbauen, in Betrieb nehmen
und abbauen. Vorhalten, Kontrolle, Wartung, Instandsetzung und Betreiben werden gesondert vergütet. Vorübergehende Verkehrssicherungsmaßnahmen durchführen. 70
v.H. des Preises werden nach betriebsfertigem Aufbau,
der Rest nach Abbau vergütet.

Bedarfs-LSA Standort B, Stadt Monheim für
Einmündungsverkehr mit 6 Fahrzeugsignalgruppen und 13
Fußgängersignalgruppen.
Standort  = Stadt Monheim,
Einmündung Berghausener Straß/ Baumberger Chaussee
- mit ständiger Videoüberwachung/- beobachtung des
Verkehrsflusses (keine Videodetektion)
- mit Fernüberwachungssystem durch Verkehrszentrale des
AN
- mit Sonderausstattung nach DIN 32981 für blinde und
sehbehinderte Menschen (Taster als Vibrationstaster
sowie
akustischen Signalgeber mit Orientierungs -und
Freigabesignal) wird gesondert vergütet
- mit verkehrsabhängiger Steuerung für 4
Signalzeitenpläne.
- Steuerung mit Koordinierung

LSA = Einmündungsanlage
Anzahl Fahrzeugsignalgruppen = 6
Anzahl Fußgängersignalgruppen = 13
Anzahl KFZ Signalgeber = 13 (7 an Grundmast,
6 an Ausleger)
Anzahl Fußgänger/Rad-Signalgeber = 10
Anzahl Auslegermasten = 6

Verkehrstechnischen Unterlagen (VTU)
erstellen.
VTU bestehend aus
- signaltechnische Berechnungen
- Signallageplan
- Berechnungen
- Zwischenzeitennachweis
- Signalzeitenplan
- Koordinierung (Grünbandnachweis)
Menge: 1,000 St
Zuordnung: 105

**01.06.0011 Transport. Lichtsignalanlage vorh. wie Vorposition**
StL-Nr. 22110551501
Transportable Lichtsignalanlage (LSA) vorhalten, warten, instand setzen und betreiben. Vorübergehende Verkehrssicherungsmaßnahmen durchführen. Die Kontrolle
wird gesondert vergütet.
Transportable LSA wie in Vorposition beschrieben.
Menge: 263,000 Std
Zuordnung: 105

**01.06.0012 Ausst. f. Sehb u. Blinde auf-/abb.**
tLSA am Standort mit akustisch taktilen Tastern und
akustischen Sondersignalgebern nach DIN 32981 für
blinde und sehbehinderte Menschen ausstatten.
Taster als taktilakustischen Vibrationstaster mit
Orientierungssignal sowie akustischen Signalgeber mit
Freigabesignal an- und abbauen.
Zusätzliche Kabelverbindungen und Anschlüsse
herstellen.
Mehraufwand bei der Erstellung der verkehrstechnischen
Unterlagen und der Programmierung des Steuergerätes.

Anzahl Signalgruppen = 4 Stück,
Anzahl Signalgeber = 15 Stück.

Abgerechnet wird je Signalgeber.
Menge: 15,000 St

**01.06.0013 Ausst. f. Sehb u. Blinde vorh.**
Akustisch taktile Taster und akustische
Sondersignalgeber nach DIN 32981 wie in Vorpos.
beschrieben vorhalten, warten, instandsetzen und mit
Energie versorgen.
Menge: 3945,000 Std

**01.06.0014 LSA anpassen**
Transportable Lichtsignalanlage (tLSA) Typ D
(Kabelverbindung) umprogrammieren für weitere
Bauphasen oder anpassen an veränderte  Verkehrsströme
(Verkehrsfluss).
Überarbeitung bzw. Neuerstellung Verkehrstechnische
Unterlagen der LSA inkl. Genehmigungsprozess für
Anpassung der VAO einschl. Gebühren.
Menge: 2,000 St

*Hinweis*
Anlage C
Abstimmung mit den angrenzenden Bedarfs-LSA des
Landesbetriebs Straßen NRW durchführen zur Herstellung
"Grüner Welle".

**01.06.0015 Beschaffg. Unterlag. f. stat. LSA**
Bestandsunterlagen stationärer  Lichtsignalanlagen zur
Planung der temporären Lichtsignalanlagen einholen,
auswerten und in
die Planung der verkehrstechnischen Unterlagen
einarbeiten.
Menge: 1,000 Psch

**01.06.0016 Standorterg LSA-Aufstellvorrichg**
Ermittlung der Standorte der Aufstellvorrichtungen der
transportablen Lichtsignalanlagen und deren
Besonderheiten.
Ortstermine mit den zuständigen Behörden abstimmen und
durchführen.
Standorte sämtlicher Aufstellvorrichtungen der
LSA-Masten, Auslegermasten und ggf. Kabelspannmasten
den zuständigen Behörden abstimmen.
Restbreiten von Fuß- und Radverkehrsanlagen ermitteln.
Menge: 1,000 Psch

**01.06.0017 Beweissich. stat. LSA durchf.**
Beweissicherungen der stationären Lichtsignalanlagen
durchführen einschließlich Fotodokumentation vor
Inbetriebnahme.
Menge: 1,000 Psch

**01.06.0018 Transp. LSA Typ D aufb. u. abb. Anlage C**
Transportable Lichtsignalanlage (LSA) für kreuzende
Verkehrsströme Typ D mit Kabelverbindung, einschließlich Energieversorgung,  aufbauen, in Betrieb nehmen
und abbauen. Vorhalten, Kontrolle, Wartung, Instandsetzung und Betreiben werden gesondert vergütet. Vorübergehende Verkehrssicherungsmaßnahmen durchführen. 70
v.H. des Preises werden nach betriebsfertigem Aufbau,
der Rest nach Abbau vergütet.

Bedarfs-LSA Standort C, Stadt Langenfeld für
Kreuzungsverkehr mit 9 Fahrzeugsignalgruppen und 16
Fußgängersignalgruppen.
Standort  = Stadt Langenfeld,
Kreuzung Düsseldorfer Straße/ Raiffeisenstraße/
Hans-Böckler Straße
- mit ständiger Videoüberwachung/- beobachtung des
Verkehrsflusses (keine Videodetektion)
- mit Fernüberwachungssystem durch Verkehrszentrale des
AN
- mit Sonderausstattung nach DIN 32981 für blinde und
sehbehinderte Menschen (Taster als Vibrationstaster
sowie
akustischen Signalgeber mit Orientierungs -und
Freigabesignal) wird gesondert vergütet
- mit verkehrsabhängiger Steuerung für 4
Signalzeitenpläne.
- Steuerung mit Koordinierung

LSA = Kreuzungsanlage
Anzahl Fahrzeugsignalgruppen = 9
Anzahl Fußgängersignalgruppen = 16
Anzahl KFZ Signalgeber = 19 (13 an Grundmast,
6 an Ausleger)
Anzahl Fußgänger/Rad-Signalgeber = 16
Anzahl Auslegermasten = 4

Verkehrstechnischen Unterlagen (VTU)
erstellen.
VTU bestehend aus
- signaltechnische Berechnungen
- Signallageplan
- Berechnungen
- Zwischenzeitennachweis
- Signalzeitenplan
- Koordinierung (Grünbandnachweis)
Menge: 1,000 St
Zuordnung: 105

**01.06.0019 Transport. Lichtsignalanlage vorh. wie Vorposition**
StL-Nr. 22110551501
Transportable Lichtsignalanlage (LSA) vorhalten, warten, instand setzen und betreiben. Vorübergehende Verkehrssicherungsmaßnahmen durchführen. Die Kontrolle
wird gesondert vergütet.
Transportable LSA wie in Vorposition beschrieben.
Menge: 263,000 Std
Zuordnung: 105

**01.06.0020 LSA anpassen**
Transportable Lichtsignalanlage (tLSA) Typ D
(Kabelverbindung) umprogrammieren für weitere
Bauphasen oder anpassen an veränderte  Verkehrsströme
(Verkehrsfluss).
Überarbeitung bzw. Neuerstellung Verkehrstechnische
Unterlagen der LSA inkl. Genehmigungsprozess für
Anpassung der VAO einschl. Gebühren.
Menge: 2,000 St

USt %: 19,00
